# Canaleta de drenaje de PVC

- Propiedad del archivo: CYPE Ingenieros S.A.
- Formato: FIEBDC-3/2016
- Programa: Generador de precios de la construcción. CYPE Ingenieros, S.A.
- Fecha: 24/05/2025
- Divisa: EUR
- Costes indirectos: 3 %
- IVA: 21 %

## I Instalaciones

### IU Urbanas

#### IUS Redes de saneamiento

**IUS082** m Canaleta de drenaje de PVC.
Canaleta prefabricada de drenaje para uso privado de PVC, S-322 B "JIMTEN-ALIAXIS", de 500 mm de longitud, 130 mm de anchura y 64 mm de altura, con rejilla de PVC, gris oscuro, clase A-15 según UNE-EN 1433 y UNE-EN 124, sobre solera de hormigón en masa HM-20/B/20/X0 de 10 cm de espesor; previa excavación con medios manuales y posterior relleno del trasdós con hormigón. Incluso piezas especiales y sifón en línea registrable.
Incluye: Replanteo del recorrido de la canaleta de drenaje. Excavación con medios manuales. Eliminación de las tierras sueltas del fondo de la excavación. Vertido y compactación del hormigón en formación de solera. Colocación de la canaleta de drenaje sobre la base de hormigón. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf010tLb | m³ | Hormigón HM-20/B/20/X0, fabricado en central. (material) | 0.061 | 87.66 | 5.347 |
| mt11cnj011tc | Ud | Canaleta prefabricada de drenaje para uso privado de PVC, S-322 B "JIMTEN-ALIAXIS", de 500 mm de longitud, 130 mm de anchura y 64 mm de altura, con rejilla de PVC, gris oscuro, clase A-15 según UNE-EN 1433 y UNE-EN 124, incluso piezas especiales. (material) | 2 | 56.36 | 112.720 |
| mt11pvj020b | Ud | Sifón en línea de PVC, "JIMTEN-ALIAXIS", color gris, registrable, con unión macho/hembra, de 110 mm de diámetro. (material) | 0.2 | 68.48 | 13.696 |
| mo041 | h | Oficial 1ª construcción de obra civil. (mano de obra) | 0.495 | 23.1 | 11.435 |
| mo087 | h | Ayudante construcción de obra civil. (mano de obra) | 0.252 | 21.94 | 5.529 |
| % | % | Costes directos complementarios | 2 % | 148.727 | 2.975 |
|  |  | Costes directos |  |  | 151.702 |

Residuos:
- colocación: mt10hmf010tLb Hormigón HM-20/B/20/X0, fabricado en central; factor de residuo 0.00135719
- colocación: mt11pvj020b Sifón en línea de PVC, "JIMTEN-ALIAXIS", color gris, registrable, con unión macho/hembra, de 110 mm de diámetro; factor de residuo 0.0192289

## Recursos

**mt10hmf010tLb** m³ Hormigón HM-20/B/20/X0, fabricado en central
Datos técnicos: Coste energético 1840.000 MJ; Emisión de CO2 230.000 kg; Código LER 17 01 01; Masa del elemento 2300 kg; Volumen 1.533333 m3

**mt11pvj020b** Ud Sifón en línea de PVC, "JIMTEN-ALIAXIS", color gris, registrable, con unión macho/hembra, de 110 mm de diámetro
Datos técnicos: Coste energético 147.279 MJ; Emisión de CO2 7.345 kg; Código LER 17 02 03; Masa del elemento 1.52 kg; Volumen 0.002533 m3
Residuos:
- embalaje: re150101 Envases de papel y cartón. (componente de residuo); rendimiento 0.04 kg; Código LER 15 01 01; Masa del elemento 1 kg; Volumen 0.001333 m3
