# Tubería multicapa de polipropileno copolímero random/polipropileno copolímero random con fibra de vidrio/polipropileno copolímero random (PP-R/PP-R con fibra de vidrio/PP-R), "JIMTEN-ALIAXIS"

- Propiedad del archivo: CYPE INGENIEROS, S.A.
- Formato: FIEBDC-3/2002
- Divisa: EUR
- Costes indirectos: 3.00 %
- IVA: 21.00 %

## I Instalaciones

### IH Tuberías para fluidos

#### IHM Tuberías multicapa

**IHM314** m Tubería multicapa de polipropileno copolímero random/polipropileno copolímero random con fibra de vidrio/polipropileno copolímero random (PP-R/PP-R con fibra de vidrio/PP-R), "JIMTEN-ALIAXIS".
Tubería formada por tubo multicapa de polipropileno copolímero random/polipropileno copolímero random con fibra de vidrio/polipropileno copolímero random (PP-R/PP-R con fibra de vidrio/PP-R), de color verde con 4 bandas de color rojo, serie 3,2, SDR7,4, "JIMTEN-ALIAXIS", de 20 mm de diámetro exterior y 2,8 mm de espesor. Instalación en superficie. Incluso material auxiliar para montaje y sujeción a la obra, accesorios y piezas especiales.
Incluye: Replanteo. Colocación y fijación de tubos, accesorios y piezas especiales. Realización de pruebas de servicio.
Criterio de medición de proyecto: Longitud medida según documentación gráfica de Proyecto.
Criterio de medición de obra: Se medirá la longitud realmente ejecutada según especificaciones de Proyecto.

| Código | Ud | Descripción | Rendimiento | Precio | Importe |
|---|---|---|---|---|---|
| mt37tpj402a | Ud | Material auxiliar para montaje y sujeción a la obra de las tuberías multicapa de polipropileno copolímero random/polipropileno copolímero random con fibra de vidrio/polipropileno copolímero random (PP-R/PP-R con fibra de vidrio/PP-R), serie 3,2, SDR7,4, "JIMTEN-ALIAXIS", de 20 mm de diámetro exterior. (material) | 1.000 | 0.20 | 0.20 |
| mt37tpj012ag | m | Tubo multicapa de polipropileno copolímero random/polipropileno copolímero random con fibra de vidrio/polipropileno copolímero random (PP-R/PP-R con fibra de vidrio/PP-R), de color verde con 4 bandas de color rojo, serie 3,2, SDR7,4, "JIMTEN-ALIAXIS", de 20 mm de diámetro exterior y 2,8 mm de espesor, según UNE-EN ISO 15874-2, con el precio incrementado el 30% en concepto de accesorios y piezas especiales. (material) | 1.000 | 5.28 | 5.28 |
| op00ato010 |  | Atornillador. | 1.000 | 0.00 | 0.00 |
| op00mar010 |  | Martillo. | 1.000 | 0.00 | 0.00 |
| op00tal010 |  | Taladro. | 1.000 | 0.00 | 0.00 |
| mo008 | h | Oficial 1ª fontanero. (mano de obra) | 0.043 | 23.74 | 1.02 |
| mo107 | h | Ayudante fontanero. (mano de obra) | 0.043 | 21.90 | 0.94 |
| % | % | Costes directos complementarios | 2 % | 7.44 | 0.15 |
|  |  | Costes directos |  |  | 7.59 |
