# Canalón visto de piezas preformadas

- Propiedad del archivo: CYPE INGENIEROS, S.A.
- Formato: FIEBDC-3/2002
- Divisa: EUR
- Costes indirectos: 3.00 %
- IVA: 21.00 %

## I Instalaciones

### IS Evacuación de aguas

#### ISC Canalones

**ISC010** m Canalón visto de piezas preformadas.
Canalón circular de PVC, serie Circular 25, para encolar, modelo LG25 "JIMTEN-ALIAXIS", de desarrollo 250 mm, color blanco RAL 9003, para recogida de aguas, formado por piezas preformadas, fijadas con gafas especiales de sujeción al alero, con una pendiente mínima del 0,5%. Incluso soportes, esquinas, tapas, remates finales, piezas de conexión a bajantes y piezas especiales.
Incluye: Replanteo del recorrido del canalón y de la situación de los elementos de sujeción. Fijación del material auxiliar para montaje y sujeción a la obra. Montaje, conexionado y comprobación de su correcto funcionamiento.
Criterio de medición de proyecto: Longitud medida según documentación gráfica de Proyecto.
Criterio de medición de obra: Se medirá la longitud realmente ejecutada según especificaciones de Proyecto.

| Código | Ud | Descripción | Rendimiento | Precio | Importe |
|---|---|---|---|---|---|
| mt36cbj030sag | m | Canalón circular de PVC, serie Circular 25, para encolar, modelo LG25 "JIMTEN-ALIAXIS", de desarrollo 250 mm, color blanco RAL 9003, según UNE-EN 607, con el precio incrementado el 30% en concepto de soportes, esquinas, tapas, remates finales, piezas de conexión a bajantes y piezas especiales. (material) | 1.100 | 10.11 | 11.12 |
| mo008 | h | Oficial 1ª fontanero. (mano de obra) | 0.218 | 23.74 | 5.18 |
| mo107 | h | Ayudante fontanero. (mano de obra) | 0.218 | 21.90 | 4.77 |
| % | % | Costes directos complementarios | 2 % | 21.07 | 0.42 |
|  |  | Costes directos |  |  | 21.49 |
