# Canaleta de drenaje para ducha de obra

- Propiedad del archivo: CYPE INGENIEROS, S.A.
- Formato: FIEBDC-3/2002
- Divisa: EUR
- Costes indirectos: 3.00 %
- IVA: 21.00 %

## I Instalaciones

### IS Evacuación de aguas

#### ISD Derivaciones individuales

**ISD010** Ud Canaleta de drenaje para ducha de obra.
Canaleta de drenaje de acero inoxidable de 50 mm de anchura y 350 mm de longitud, serie Linnum, modelo S-751 "JIMTEN-ALIAXIS", con sifón extraíble y válvula de aireación de ABS de salida orientable 45° de polipropileno de 40 mm de diámetro y 95 mm de altura, y rejilla y marco de acero inoxidable modelo Classic, para desagüe de ducha de obra.
Incluye: Montaje, conexionado y comprobación de su correcto funcionamiento. Realización de pruebas de servicio.
Criterio de medición de proyecto: Número de unidades previstas, según documentación gráfica de Proyecto.
Criterio de medición de obra: Se medirá el número de unidades realmente ejecutadas según especificaciones de Proyecto.

| Código | Ud | Descripción | Rendimiento | Precio | Importe |
|---|---|---|---|---|---|
| mt15rej030Amak | Ud | Canaleta de drenaje de acero inoxidable de 50 mm de anchura y 350 mm de longitud, serie Linnum, modelo S-751 "JIMTEN-ALIAXIS", con sifón extraíble y válvula de aireación de ABS de salida orientable 45° de polipropileno de 40 mm de diámetro y 95 mm de altura, y rejilla y marco de acero inoxidable modelo Classic, para ducha de obra. (material) | 1.000 | 306.07 | 306.07 |
| mo008 | h | Oficial 1ª fontanero. (mano de obra) | 0.162 | 23.74 | 3.85 |
| mo107 | h | Ayudante fontanero. (mano de obra) | 0.081 | 21.90 | 1.77 |
| % | % | Costes directos complementarios | 2 % | 311.69 | 6.23 |
|  |  | Costes directos |  |  | 317.92 |
