# Sifón en línea

- Propiedad del archivo: CYPE INGENIEROS, S.A.
- Formato: FIEBDC-3/2002
- Divisa: EUR
- Costes indirectos: 3.00 %
- IVA: 21.00 %

## I Instalaciones

### IS Evacuación de aguas

#### ISS Colectores suspendidos

**ISS008** Ud Sifón en línea.
Sifón en línea de PVC, "JIMTEN-ALIAXIS", color teja, registrable, con unión macho/hembra, de 110 mm de diámetro, colocado entre el colector de salida y la acometida.
Incluye: Montaje, conexionado y comprobación de su correcto funcionamiento.
Criterio de medición de proyecto: Número de unidades previstas, según documentación gráfica de Proyecto.
Criterio de medición de obra: Se medirá el número de unidades realmente ejecutadas según especificaciones de Proyecto.

| Código | Ud | Descripción | Rendimiento | Precio | Importe |
|---|---|---|---|---|---|
| mt11pvj020a | Ud | Sifón en línea de PVC, "JIMTEN-ALIAXIS", color teja, registrable, con unión macho/hembra, de 110 mm de diámetro. (material) | 1.000 | 66.46 | 66.46 |
| mo008 | h | Oficial 1ª fontanero. (mano de obra) | 0.380 | 23.74 | 9.02 |
| % | % | Costes directos complementarios | 2 % | 75.48 | 1.51 |
|  |  | Costes directos |  |  | 76.99 |
