# Impermeabilización de ducha de obra con canaleta de drenaje, sistema "JIMTEN-ALIAXIS"

- Propiedad del archivo: CYPE INGENIEROS, S.A.
- Formato: FIEBDC-3/2002
- Divisa: EUR
- Costes indirectos: 3.00 %
- IVA: 21.00 %

## N Aislamientos e impermeabilizaciones

### NI Impermeabilizaciones

#### NIH Locales húmedos

**NIH180** Ud Impermeabilización de ducha de obra con canaleta de drenaje, sistema "JIMTEN-ALIAXIS".
Impermeabilización de paramentos verticales y horizontales de ducha de obra con canaleta de drenaje, sistema "JIMTEN-ALIAXIS", compuesta por canaleta de drenaje de acero inoxidable de 40 mm de anchura y 650 mm de longitud, serie Linnum, modelo S-741 "JIMTEN-ALIAXIS", de salida horizontal de PVC de 40 mm de diámetro, con sifón extraíble de 30 mm de altura, filtro de pelos y embellecedor de acero inoxidable acabado pulido, con lámina impermeabilizante flexible tipo EVAC premontada, de 600x600 mm, y lámina impermeabilizante flexible tipo EVAC, A-145, de 0,42 mm de espesor y 245 g/m², suministrada en rollos de 2 m de longitud y 1,5 m de anchura, fijada al soporte con adhesivo cementoso mejorado C2 E.
Criterio de valoración económica: El precio no incluye la formación de pendientes ni el revestimiento.
Incluye: Corte y preparación de las láminas de poliolefinas. Extendido del adhesivo cementoso. Colocación de la impermeabilización. Colocación y fijación del kit. Ejecución de refuerzos en puntos singulares. Resolución de uniones. Sellado de juntas elásticas. Colocación de la rejilla.
Criterio de medición de proyecto: Número de unidades previstas, según documentación gráfica de Proyecto.
Criterio de medición de obra: Se medirá el número de unidades realmente ejecutadas según especificaciones de Proyecto.

| Código | Ud | Descripción | Rendimiento | Precio | Importe |
|---|---|---|---|---|---|
| mt15rej034aa | Ud | Canaleta de drenaje de acero inoxidable de 40 mm de anchura y 650 mm de longitud, serie Linnum, modelo S-741 "JIMTEN-ALIAXIS", de salida horizontal de PVC de 40 mm de diámetro, con sifón extraíble de 30 mm de altura, filtro de pelos y embellecedor de acero inoxidable acabado pulido, con lámina impermeabilizante flexible tipo EVAC premontada, de 600x600 mm, para ducha de obra. (material) | 1.000 | 284.91 | 284.91 |
| mt09mcr250a | kg | Adhesivo cementoso mejorado, C2 E, con tiempo abierto ampliado, según UNE-EN 12004, para la fijación de geomembranas, compuesto por cementos especiales, áridos seleccionados y resinas sintéticas. (material) | 11.900 | 0.70 | 8.33 |
| mt15rej100a | m² | Lámina impermeabilizante flexible tipo EVAC, A-145 "JIMTEN-ALIAXIS", de 0,42 mm de espesor y 245 g/m², suministrada en rollos de 2 m de longitud y 1,5 m de anchura, según UNE-EN 13956. (material) | 5.250 | 40.80 | 214.20 |
| mo029 | h | Oficial 1ª aplicador de láminas impermeabilizantes. (mano de obra) | 1.740 | 23.10 | 40.19 |
| mo067 | h | Ayudante aplicador de láminas impermeabilizantes. (mano de obra) | 1.740 | 21.94 | 38.18 |
| % | % | Costes directos complementarios | 2 % | 585.81 | 11.72 |
|  |  | Costes directos |  |  | 597.53 |
