# Bajante para sistema de drenaje sifónico de cubierta, sistema Akasison "JIMTEN-ALIAXIS"

- Propiedad del archivo: CYPE Ingenieros S.A.
- Formato: FIEBDC-3/2016
- Programa: Generador de precios de la construcción. CYPE Ingenieros, S.A.
- Fecha: 23/05/2025
- Divisa: EUR
- Costes indirectos: 3 %
- IVA: 21 %

## I Instalaciones

### IS Evacuación de aguas

#### ISB Bajantes

**ISB030** m Bajante para sistema de drenaje sifónico de cubierta, sistema Akasison "JIMTEN-ALIAXIS".
Bajante para sistema de drenaje sifónico de cubierta, formada por tubería templada mediante tratamiento térmico adicional, de polietileno de alta densidad (PEAD/HDPE), de 50 mm de diámetro exterior y 3,0 mm de espesor, sistema Akasison "JIMTEN-ALIAXIS", con fijación a la pared cada 1 m mediante varillas con placas de sujeción y abrazaderas para el tubo, manguitos electrosoldables en el extremo superior y manguitos de dilatación cada 5 m y en el extremo inferior, con te 90° de registro.
Incluye: Replanteo del recorrido de la bajante y de la situación de los elementos de sujeción. Presentación en seco de los tubos. Fijación del material auxiliar para montaje y sujeción a la obra. Montaje, conexionado y comprobación de su correcto funcionamiento. Realización de pruebas de servicio.
Criterio de medición de proyecto: Longitud medida según documentación gráfica de Proyecto.
Criterio de medición de obra: Se medirá la longitud realmente ejecutada según especificaciones de Proyecto.

| Código | Ud | Descripción | Rendimiento | Precio | Importe |
|---|---|---|---|---|---|
| mt11aka200 | Ud | Varilla roscada. (material) | 1 | 0.8 | 0.800 |
| mt11aka145a | Ud | Placa de soporte de acero galvanizado, con rosca de 1/2" de diámetro, sistema Akasison "JIMTEN-ALIAXIS", para la realización de puntos guía. (material) | 1 | 6 | 6.000 |
| mt11aka140c | Ud | Abrazadera para tubería de 50 mm de diámetro, de acero galvanizado, con rosca de 1/2" de diámetro, sistema Akasison "JIMTEN-ALIAXIS", para la realización de puntos guía. (material) | 1 | 5 | 5.000 |
| mt11aka130a | Ud | Placa de soporte, de acero galvanizado, con rosca de 1/2" de diámetro, sistema Akasison "JIMTEN-ALIAXIS", para la realización de puntos fijos. (material) | 0.2 | 4.99 | 0.998 |
| mt11aka120c | Ud | Abrazadera para tubería de 50 mm de diámetro, de acero galvanizado, con rosca de 1/2" de diámetro, sistema Akasison "JIMTEN-ALIAXIS", para la realización de puntos fijos. (material) | 0.2 | 5.17 | 1.034 |
| mt11aka040ca | m | Tubería templada mediante tratamiento térmico adicional, de polietileno de alta densidad (PEAD/HDPE), de 50 mm de diámetro exterior y 3 mm de espesor, sistema Akasison "JIMTEN-ALIAXIS", en tramos de 5 m de longitud. (material) | 1.05 | 4 | 4.200 |
| mt11aka100b | Ud | Manguito electrosoldable de polietileno de alta densidad (PEAD/HDPE), de 50 mm de diámetro interior, sistema Akasison "JIMTEN-ALIAXIS". (material) | 0.1 | 5.17 | 0.517 |
| mt11aka170b | Ud | Manguito compensador de dilataciones de polietileno de alta densidad (PEAD/HDPE), de 50 mm de diámetro interior, sistema Akasison "JIMTEN-ALIAXIS". (material) | 0.2 | 14 | 2.800 |
| mt11aka180b | Ud | Conjunto de dos abrazaderas de sujeción de acero inoxidable, de 50 mm de diámetro interior, sistema Akasison "JIMTEN-ALIAXIS". (material) | 0.2 | 5 | 1.000 |
| mt11aka160b | Ud | Te 90° de registro de polietileno de alta densidad (PEAD/HDPE), de 50 mm de diámetro exterior y 3 mm de espesor, sistema Akasison "JIMTEN-ALIAXIS", diámetro exterior de la derivación 50 mm. (material) | 0.05 | 25 | 1.250 |
| mo008 | h | Oficial 1ª fontanero. (mano de obra) | 0.13 | 23.74 | 3.086 |
| mo107 | h | Ayudante fontanero. (mano de obra) | 0.065 | 21.9 | 1.424 |
| % | % | Costes directos complementarios | 2 % | 28.109 | 0.562 |
|  |  | Costes directos |  |  | 28.671 |

Residuos:
- colocación: mt11aka140c; factor de residuo 0.0188
- colocación: mt11aka120c; factor de residuo 0.0188
- colocación: mt11aka040ca; factor de residuo 0.0275
- colocación: mt11aka100b; factor de residuo 0.0275206
- colocación: mt11aka170b; factor de residuo 0.0265104
- colocación: mt11aka160b; factor de residuo 0.025

## Recursos

**mt11aka140c** Ud Abrazadera para tubería de 50 mm de diámetro
Datos técnicos: Coste energético 5.434 MJ; Emisión de CO2 0.427 kg; Código LER 17 04 05; Masa del elemento 0.12 kg; Volumen 0.000057 m3
Residuos:
- embalaje: re170203 Plástico. (componente de residuo); rendimiento 0.025 kg; Código LER 17 02 03; Masa del elemento 1 kg; Volumen 0.001667 m3

**mt11aka120c** Ud Abrazadera para tubería de 50 mm de diámetro
Datos técnicos: Coste energético 5.434 MJ; Emisión de CO2 0.427 kg; Código LER 17 04 05; Masa del elemento 0.12 kg; Volumen 0.000057 m3
Residuos:
- embalaje: re170203 Plástico; rendimiento 0.025 kg

**mt11aka040ca** m Tubería templada mediante tratamiento térmico adicional
Datos técnicos: Coste energético 43.596 MJ; Emisión de CO2 2.165 kg; Código LER 17 02 03; Masa del elemento 0.45 kg; Volumen 0.00075 m3

**mt11aka100b** Ud Manguito electrosoldable de polietileno de alta densidad (PEAD/HDPE)
Datos técnicos: Coste energético 1.902 MJ; Emisión de CO2 0.123 kg; Código LER 17 02 03; Masa del elemento 0.01944 kg; Volumen 0.000032 m3
Residuos:
- embalaje: re150101 Envases de papel y cartón. (componente de residuo); rendimiento 0.035 kg; Código LER 15 01 01; Masa del elemento 1 kg; Volumen 0.001333 m3

**mt11aka170b** Ud Manguito compensador de dilataciones de polietileno de alta densidad (PEAD/HDPE)
Datos técnicos: Coste energético 11.180 MJ; Emisión de CO2 0.584 kg; Código LER 17 02 03; Masa del elemento 0.1152 kg; Volumen 0.000192 m3
Residuos:
- embalaje: re150101 Envases de papel y cartón; rendimiento 0.036 kg

**mt11aka160b** Ud Te 90° de registro de polietileno de alta densidad (PEAD/HDPE)
Datos técnicos: Coste energético 24.434 MJ; Emisión de CO2 1.243 kg; Código LER 17 02 03; Masa del elemento 0.252 kg; Volumen 0.00042 m3
Residuos:
- embalaje: re150101 Envases de papel y cartón; rendimiento 0.037 kg
