# Canalón visto de piezas preformadas

- Propiedad del archivo: CYPE Ingenieros S.A.
- Formato: FIEBDC-3/2016
- Programa: Generador de precios de la construcción. CYPE Ingenieros, S.A.
- Fecha: 23/05/2025
- Divisa: EUR
- Costes indirectos: 3 %
- IVA: 21 %

## I Instalaciones

### IS Evacuación de aguas

#### ISC Canalones

**ISC010** m Canalón visto de piezas preformadas.
Canalón circular de PVC, serie Circular 25, para encolar, modelo LG25 "JIMTEN-ALIAXIS", de desarrollo 250 mm, color blanco RAL 9003, para recogida de aguas, formado por piezas preformadas, fijadas con gafas especiales de sujeción al alero, con una pendiente mínima del 0,5%. Incluso soportes, esquinas, tapas, remates finales, piezas de conexión a bajantes y piezas especiales.
Incluye: Replanteo del recorrido del canalón y de la situación de los elementos de sujeción. Fijación del material auxiliar para montaje y sujeción a la obra. Montaje, conexionado y comprobación de su correcto funcionamiento.
Criterio de medición de proyecto: Longitud medida según documentación gráfica de Proyecto.
Criterio de medición de obra: Se medirá la longitud realmente ejecutada según especificaciones de Proyecto.

| Código | Ud | Descripción | Rendimiento | Precio | Importe |
|---|---|---|---|---|---|
| mt36cbj030sag | m | Canalón circular de PVC, serie Circular 25, para encolar, modelo LG25 "JIMTEN-ALIAXIS", de desarrollo 250 mm, color blanco RAL 9003, según UNE-EN 607, con el precio incrementado el 30% en concepto de soportes, esquinas, tapas, remates finales, piezas de conexión a bajantes y piezas especiales. (material) | 1.1 | 10.11 | 11.121 |
| mo008 | h | Oficial 1ª fontanero. (mano de obra) | 0.218 | 23.74 | 5.175 |
| mo107 | h | Ayudante fontanero. (mano de obra) | 0.218 | 21.9 | 4.774 |
| % | % | Costes directos complementarios | 2 % | 21.070 | 0.421 |
|  |  | Costes directos |  |  | 21.491 |

Residuos:
- colocación: mt36cbj030sag; factor de residuo 0.0133189

## Recursos

**mt36cbj030sag** m Canalón circular de PVC
Datos técnicos: Coste energético 46.172 MJ; Emisión de CO2 5.087 kg; Código LER 17 02 03; Masa del elemento 1.0425 kg; Volumen 0.001737 m3
