# Registro de bañera

- Propiedad del archivo: CYPE Ingenieros S.A.
- Formato: FIEBDC-3/2016
- Programa: Generador de precios de la construcción. CYPE Ingenieros, S.A.
- Fecha: 23/05/2025
- Divisa: EUR
- Costes indirectos: 3 %
- IVA: 21 %

## S Señalización y equipamiento

### SA Aparatos sanitarios

#### SAB Bañeras

**SAB100** Ud Registro de bañera.
Registro de bañera, modelo S-403 "JIMTEN-ALIAXIS", de 210x260 mm, formado por marco y tapa, sobre el tabique de apoyo de la bañera.
Criterio de valoración económica: El precio no incluye el revestimiento.
Incluye: Replanteo. Fijación del marco. Colocación del registro.
Criterio de medición de proyecto: Número de unidades previstas, según documentación gráfica de Proyecto.
Criterio de medición de obra: Se medirá el número de unidades realmente colocadas según especificaciones de Proyecto.

| Código | Ud | Descripción | Rendimiento | Precio | Importe |
|---|---|---|---|---|---|
| mt30rbj020b | Ud | Registro de bañera, modelo S-403 "JIMTEN-ALIAXIS", de 210x260 mm, formado por marco y tapa. (material) | 1 | 44.14 | 44.140 |
| mo020 | h | Oficial 1ª construcción. (mano de obra) | 0.566 | 23.1 | 13.075 |
| % | % | Costes directos complementarios | 2 % | 57.215 | 1.144 |
|  |  | Costes directos |  |  | 58.359 |
